# Grundschule Deichhorst
Angebotsaufforderung (GAEB DA XML 3.3, DA83)
Projekt: 221500
Währung: EUR
Erstellt mit: GXML Toolbox V3.3 R20220330, ORCA AVA 27 27.00.00, 14.08.2026

## 1 Angaben zur Baustelle nach VOB/ ATV DIN 18299
1 Angaben zur Baustelle nach VOB/ ATV DIN 18299
Erweiterungsbau GS Deichhorst und Waldorfkindergarten Delmenhorst
Grundstück: Grundschule Deichhorst Kantstraße 39, 27753 Delmenhorst
  Gemarkung Delmenhorst, Flur 2, Flurstück 566/6

1.1 Allgemeine Hinweise zur Leistungsbeschreibung

1.1.1Allgemein
Soweit in der Leistungsbeschreibung auf Technische
Spezifikationen, z.B. nationale Normen, mit denen
europäische Normen umgesetzt werden, europäische
technische Zulassungen, gemeinsame technische
Spezifikationen, internationale Normen, Bezug genommen
wird, werden auch ohne den ausdrücklichen Zusatz: "oder
gleichwertig" immer gleichwertige Technische
Spezifikationen in Bezug genommen.

1.1.2 Lage der Baustelle
Das Grundstück gehört zur Grundschule Deichhorst Kantstraße 39, 27753 Delmenhorst
Zufahrt zur Baustelle ist von der Grundigstraße 1-4 27753 Delmenhorst
die Zufahrt befindet sich hinter der Hausnummer 12.
Die Baustelle befindet sich in Windlastzone 3

1.1.3 Belastungen aus Immissionen
Keine Angaben

1.1.4 Art und Lage der baulichen Anlage
Die Grundschule Deichhorst entsteht als kompakter, dreigeschossiger Neubau im KfW-40-Standard
mit Bauteilen im Passivhausstandard.
Die tragende Konstruktion besteht überwiegend aus Stahlbeton,
das extensiv begrünte Flachdach ist großflächig mit Photovoltaikmodulen belegt.
Das zurückspringende Technikgeschoss als Stahlleichtbau auf dem Dach,
ist mit Sandwichelementen verkleidet und nimmt die Lüftungstechnik auf.
Die Fassade wird als Klinkerfassade mit Pfosten-Riegel-Fenstern aus Holz-Aluminium
und farbigen Glaselementen ausgeführt.
Im Inneren sind zwei Hauptnutzungsbereiche vorgesehen:
ein Kitabereich im Erdgeschoss für 2 Gruppen, mit dazugehörigen Nebenräumen,
sowie Mensa, eine Ausgabeküche,  Musikraum und ein multifunktional nutzbarer Raum.
Im 1. OG sind der Schulbereich mit einem Jahrgangsclustern, sowie Lehrerbüros,
Therapieraum und Bibliothek.
Das Baufeld befindet sich an der Grundigstraße auf dem Sportplatz.
Der Baugrund ist nach der entfernung organischer Schichten tragfähig.
Es wird eine Flachgründung vorgesehen.

1.1.5 Einordnung des Gebäude
Das Gebäude ist Gemäß NBauO § 2 (3) Nr. 3
Gebäudeklasse 3 Sonderbau Schule

1.2.0 Verkehrsverhältnisse und zu beachtende Maßnahmen auf der Baustelle.
Der Baustellenverkehr darf ausschließlich über die Baustellenzufahrt, über die
Grundigstraße erfolgen. Schäden, die durch den Baustellenverkehr entstehen, sind sofort zu beseitigen.

1.2.1  Leitungen
Laut uns vorliegenden Leitungsplänen ist innerhalb des Baufelds nicht mit Leitungsquerungen zu rechnen.
Das Gebäude erhält einen eigenen Hausanschluss von der Grundigstraße, dieser soll vor Baubeginn hergestellt werden.

1.2.2 Zufahrt zur Baustelle:
Für die Dauer der Bauzeit ist in Absprache mit dem Amt für Straßen und Verkehr eine Baustellenüberfahrt herzustellen. Diese ist nach Beendigung der Bauzeit wieder zu entfernen und der regelrechte Straßenzustand ist wiederherzustellen.
Den Antrag auf verkehrsbehördliche Anordnung muss der Unternehmer für den Rohbau beim Amt für Straßen und Verkehr stellen. Die Ausführung und das Aufrechterhalten der Anordnung, wie Aufstellung der Schilder ect. wird durch die Rohbaufirma ausgeführt.
Die Zufahrt von der Straße zum Baufeld wird in einer Breite von ca. 5,0 m angelegt, es wird ein Baumschutz hergestellt der nicht Missachtet werden darf.
Größere Materialanlieferungen, Betonfahrzeuge, Betonpumpen etc. sind bei den wöchentlichen Besprechungen anzukündigen, damit Anlieferungen koordieniert werden können.

1.2.3 Baustelleneinrichtungsplan:
Der Baustelleneinrichtungsplan liegt dem LV bei
Dem AN stehen die zum Baugelände gehörenden Grundstücksflächen gem. dem der Ausschreibung beigefügten Lageplan / Baustelleneinrichtungsplan für die Durchführung der Bauarbeiten zur Verfügung. Lagerflächen sind dem Baustelleneinrichtungsplan (Siehe Anlage) zu entnehmen
Benötigt der AN zusätzliche Flächen für die Erbringung seiner Leistungen, so hat er dies mit der Bauleitung abzusprechen und diese selbstständig auf eigene Kosten zu beschaffen sowie die Beschaffung der hiermit verbundener erforderlicher Genehmigungen für die Benutzung von Flächen.
Für das Absperren und Sichern von Material und Gerät ist ausschließlich der AN verantwortlich.
Mit Fortschreiten der Baumaßnahme muss die vorhandene Fläche unter den Gewerken für Materiallagerung, Unterkünften etc. aufgeteilt werden. Hierzu müssen im Vorfeld frühzeitig Abstimmungsgespräche im Rahmen der Baubesprechung stattfinden.
Eine Fahrspur in der Breite von 5.00 m (Baustraßenbreite) innerhalb der ausgewiesener Baustellenfläch muss frei bleiben.

1.2.4 Freizuhaltende Flächen
Alle Anlieferungen sind mit der Bauleitung abzustimmen.
Der nicht von den Baumaßnahmen betroffene Teil des
Grundstückes, Grundstückszufahrten, Straßen,
Anlieferbereiche, Tore und Rampen sowie alle Gebäude und
insbesondere Notausgänge sind stets freizuhalten.

1.2.5 Transporteinrichtungen und Transportwege
Alle Anlieferungen und vor allem Anlieferungen großer Materialmengen müssen rechtzeitig vorher mit der Bauleitung abgesprochen werden.
Das ausgeschriebene Fassadengerüst steht allen auf der Baustelle tätigen Firmen zur kostenfreien Verfügung.
Jeder AN ist für benötigte Hebewerkzeuge, wie Autokran, Hebebühne etc., selbständig verantwortlich.

1.2.6 Wasser-, Abwasser- und ELT - Anschlüsse
Funktionierende Anschlüsse für Strom und Wasser werden vom AG kostenfrei zur Verfügung gestellt

1.2.7  Vorgaben für die Entsorgung
Die Trennung und Entsorgung aller Abfälle hat nach den gültigen Ortsvorschriften zu erfolgen.
Die Entsorgung von Paletten insbesondere von Einwegpaletten ist Sache des AN. Einweg- und Europaletten sind nach Anlieferung und Entladung umgehend zu entsorgen. Durch den AN sind Paletten etc. zu kennzeichnen, sodass eine Identifizierung und Zuordnung möglich ist. Eine Entsorgung durch den AG ist kostenpflichtig und wird von der Rechnungssumme abgezogen.
Die Baustelle ist täglich zu säubern. Jede Firma ist für die Entsorgung des selber verursachten Bauschuttes zuständig. Sollte trotz Aufforderung durch die Bauleitung der Bauschutt nicht beseitigt werden, wird dieser 3 Tage nach Aufforderung auf Kosten des Verursachers beseitigt. Sollte kein Verursacher festzustellen sein, werden entstehende Kosten auf alle tätigen Firmen umgelegt.
Anfallende Stoffe und Abfälle sind zu zerkleinern, zu  trennen und zu entsorgen.Transportwege bis
ca. 100 m. Verpackungen dürfen nur mit ausdrücklicher Genehmigung des AG auf der Baustelle
zwischengelagert werden

1.2.8 Besondere Anordnungen, Vorschriften, Maßnahmen
Lärm und Staubentwicklung sind bei den Bauarbeiten auf ein Mindestmaß zu beschränken. Im Besonderen ist auf den laufenden Schulbetrieb Rücksicht zu nehmen

1.2.9 Schutz von Bäumen etc.
Bei den Bäumen, die von der Baumaßnahme betroffen sind, muss der Boden im Kronenbereich plus 1,50m und der Stamm geschützt werden.
Erdarbeiten im Bereich des Wurzelwerks müssen ggf. in Handschachtung oder Saugbagger erfolgen.
Hier hat im Vorfeld der Arbeiten eine Abstimmung mit dem zuständigen Baumpfleger der Gemeinde zu erfolgen.

1.2.10  Schutzgebiete und Schutzzeiten
Fahrzeuge dürfen auf dem Grundstück lediglich Schrittgeschwindigkeit fahren. Rückwärts fahrende Fahrzeuge sind durch eine zweite Person zu begleiten. Personen, welche sich unbefugt innerhalb der eingezäunten Baustelle befinden, sind unverzüglich zu verweisen.
Während der Bauarbeiten sind persönliche Schutzausrüstungen zu tragen. Auf der Baustelle besteht
zu jedem Zeitpunkt unbedingte Helmpflicht. Die beteiligten Unternehmen haben
gemäß ihrem Auftrag nur Beschäftigte einzusetzen, die für die beschriebenen Tätigkeiten geeignet
sind. Für die Einhaltung der Baustellenordnung, der einschlägigen
Unfallverhütungs- und der Arbeitsschutzvorschriften der Berufsgenossenschaften sind die Firmen
bzw. deren bestellte Vertreter auf der Baustelle allein verantwortlich. Bescheinigungen der
Unterweisung der Beschäftigten sind dem AG auf Verlangen nachzuweisen.
Der Aufenthalt auf der Baustelle ist nur authorisiertem Personal gestattet. Darüber hinaus ist den
Anordnungen des Sicherheitskoordinators Folge zu leisten.

1.2.11  Baustelle und Baustellenbesprechungen
Vom Auftragnehmer wird die Teilnahme an der wöchentlich stattfindenden Baubesprechung gefordert, an dem der Firmeninhaber oder ein von Ihm autorisierter deutschsprachiger Vertreter teilnehmen muss. Die Termine werden rechtzeitig von der Bauleitung bekanntgegeben. Die Teilnahme ist im Rahmen der durchzuführenden Arbeiten, nach Ausführungsbeginn der Arbeiten, verpflichtend. Bei Urlaubs- oder krankheitsbedingter Abwesenheit ist ein Vertreter zu benennen und dieser hat an den Besprechungen teilzunehmen.

1.3 Verwendung auf der Baustelle gewonnener Stoffe und Böden
Auf der Baustelle gewonnene Stoffe und Böden aus dem
Bereich des AG sind, falls nicht anders beschrieben
oder von der Bauleitung angeordnet, zur eigenen
Verwendung durch den AN abzutransportieren

1.4  Vorh. Abwasser- und Versorgungsleitungen
Das Gebäude wird durch neue Versorgungsleitungen der Stadtwerke und der Telekom angeschlosse.

1.5  Kampfmittelräumdienst
Laut Angabe des Bauherrn ist mit keinen Kampfmitteln zu rechnen.

1.6  Bodenverhältnisse und Grundwasser
s. Bodengutachten, in der Anlage beigefügt

1.7 Umweltrechtliche Vorschriften
  Altlasten : Keine Altlasten bekannt

## Zusätzliche Technische Vorbemerkungen
1. Allgemeines

Es gelten die Bestimmungen der VOB, insbesondere VOB/C DIN 18355 "Tischlerarbeiten", in der jeweils gültigen Fassung, sowie sämtliche einschlägigen DIN-Normen, technischen Regelwerke, Unfallverhütungsvorschriften, behördlichen Auflagen und Herstellerangaben.

Die Leistungen sind vollständig, funktionsfähig und betriebsbereit einschließlich aller erforderlichen Nebenleistungen auszuführen, auch wenn diese nicht ausdrücklich im Leistungsverzeichnis aufgeführt sind, jedoch zur fachgerechten Ausführung erforderlich sind.

Der Auftragnehmer hat sich vor Angebotsabgabe über die örtlichen Gegebenheiten, Einbausituationen und Erschwernisse eigenverantwortlich zu informieren. Nachträge aufgrund unzureichender Kenntnis der Baustelle werden nicht anerkannt.

2. Aufmaß und Bestandsprüfung

Alle Maße sind vor Fertigung eigenverantwortlich am Bau zu prüfen. Rohbauöffnungen, Wandstärken, Achsmaße, Fußbodenaufbauten, Oberflächenanschlüsse sowie lot- und fluchtgerechte Einbausituationen sind zu kontrollieren.

Festgestellte Abweichungen, Bedenken oder Ausführungshemmnisse sind der Bauleitung unverzüglich schriftlich gemäß § 4 Abs. 3 VOB/B anzuzeigen.

Eine Fertigung nach Planmaßen ohne vorherige örtliche Prüfung ist unzulässig.

3. Materialien und Qualität

Es dürfen ausschließlich normgerechte, fabrikneue und für den vorgesehenen Verwendungszweck geeignete Materialien verwendet werden.

Holzwerkstoffe müssen trocken, formstabil, maßhaltig und frei von schädlichen Verformungen, Rissen, Beschädigungen oder sonstigen Mängeln sein.

Sichtflächen sind in einwandfreier Qualität, gleichmäßig in Farbe, Struktur und Oberfläche sowie frei von Kratzern, Druckstellen, Harzaustritten oder sonstigen optischen Beeinträchtigungen auszuführen.

Kanten sind sauber verarbeitet und dauerhaft geschützt herzustellen.

4. Türblätter

Die Türblätter sind entsprechend den Anforderungen an Nutzung, Beanspruchung, Dauerhaftigkeit sowie gegebenenfalls Schall-, Brand-, Rauch- und Feuchteschutz auszuführen.

Sie müssen maßhaltig, verzugsfrei und dauerhaft funktionsfähig sein. Die Türblätter müssen einwandfrei schließen und dürfen keine unzulässigen Verformungen aufweisen.

Ausführung, Oberfläche, Beanspruchungsklasse und technische Anforderungen richten sich nach Leistungsverzeichnis und Planunterlagen.

5. Zargen

Zargen sind passend zu Wandart, Wandstärke, Türblatt und technischen Anforderungen auszuführen.

Die Montage hat lot-, flucht- und höhengerecht sowie dauerhaft standsicher zu erfolgen. Hohlräume sind fachgerecht entsprechend den Systemvorgaben auszufüllen.

Anschlussfugen sind sauber, fachgerecht und den bauphysikalischen Anforderungen entsprechend herzustellen. Sichtbare Befestigungsmittel sind nicht zulässig, sofern nicht ausdrücklich anders ausgeschrieben.

6. Beschläge und Zubehör

Sämtliche Beschläge, einschließlich Bänder, Schlösser, Schließbleche, Drückergarnituren, Dichtungen, Türstopper, Bodentürstopper sowie gegebenenfalls Türschließer, Feststellanlagen und Panikbeschläge sind vollständig zu liefern und betriebsfertig zu montieren.

Es sind ausschließlich aufeinander abgestimmte Systemkomponenten zu verwenden. Beschläge müssen der vorgesehenen Beanspruchung und Nutzungskategorie entsprechen.

Fabrikate sind vor Ausführung mit der Bauleitung abzustimmen, sofern nicht vorgegeben.

7. Brand-, Rauch- und Schallschutz

Bei Türen mit Anforderungen an Brand-, Rauch- oder Schallschutz dürfen ausschließlich zugelassene, geprüfte und systemkonforme Bauteile verwendet werden.

Der Einbau hat streng nach Zulassung, Prüfzeugnis, Übereinstimmungsnachweis sowie Herstellervorgaben zu erfolgen.

Sämtliche Nachweise, Zulassungen und Dokumentationen sind vor Abnahme vollständig vorzulegen.

8. Feuchtraumeignung

In Feucht- und Nassräumen dürfen ausschließlich dafür geeignete und zugelassene Materialien eingesetzt werden.

Besondere Aufmerksamkeit ist auf den Schutz von Schnittkanten, Anschlüssen, Übergängen sowie unteren Türblattbereichen gegen Feuchtigkeitseinwirkung zu legen.

9. Schutz der eingebauten Leistungen

Bereits eingebaute Bauteile sind bis zur Abnahme gegen Beschädigungen, Verschmutzungen und Feuchtigkeitseinwirkungen zu schützen.

Beschädigte oder verschmutzte Bauteile sind durch den Auftragnehmer auf eigene Kosten instand zu setzen oder auszutauschen.

Schutzmaßnahmen sind Bestandteil der Leistung und werden nicht gesondert vergütet.

10. Funktionsprüfung und Abnahme

Vor der Abnahme sind sämtliche Türen auf vollständige Funktionsfähigkeit zu prüfen und erforderlichenfalls nachzujustieren.

Hierzu gehören insbesondere:

Leichtgängigkeit
Schließverhalten
Spaltmaße
bündiger Sitz
Schlossfunktion
Dichtheit
Beschlagfunktion
Türschließerfunktion
Einhaltung technischer Anforderungen

Die Leistung gilt erst nach mängelfreier Prüfung, vollständiger Dokumentation und förmlicher Abnahme als erbracht.

## Systembeschreibung Trennwandsystem
Liefern und montieren vom WC Trennwänden

Konstruktion:
Trennwand aus 13 mm HPL-Vollkernmaterial
im statischen Verbund mit glattflächigen
Aluminiumprofilen,
System GS geprüft,
Standoptimierte und fronthängende Anlage
mit Füßen zurückversetzt in den Zwischenwänden integriert.
Höhe: ca. 2750 mm, einschl. 150 mm Bodenfreiheit.
In der Kita sind die Trennwände mit der Höhe von 1200mm
herzustellen,
Wände:
13 mm starke HPL-Vollkernplatten nach DIN EN 438
(DIN 16926). Wasserbeständig, fäulnissicher,
widerstandsfähig gegen Beschädigungen und
besonders pflegeleicht,
alle sichtbaren Kanten müssen gerundet sein,
stirnseitige Verschraubungen dürfen aus Gründen der Stabilität nicht verwendet werden,
Profile:
alle Profile aus Aluminium mit Verwindungssteifem
3-Kammer-Stabilisator (54/43 mm) in eckiger
Ausführung mit Wandanschlußrosette über der
Türfront,
Stabilisator durch M12x60 Verschraubung
in statischem Verbund mit den glattflächigen Band- und
Türanschlagprofilen,
3-Kammer-Türanschlagprofile (50/37 mm) müssen verdrehsicher und kraftschlüssig mit dem Stabilisator verbunden sein,
der untere Abschluß der Band- und Türanschlagsprofile ist mit einer Aluminiumplatte unfallsicher abzudecken,
Wandanschluß mit U-Profilen (30/24 mm),
Profile in pulverbeschichteter Ausführung,
Füße:
Fußkonstruktion aus einem Edelstahlkern (Ø 20 mm)
und einem Edelstahlbodenteller,
der Bodenteller soll mindestens eine 3-fache Verschraubung in den Fliesenfugen ermöglichen,
integrierte stufenlose Höhenverstellung durch ein M12 Gewinde aus Edelstahl in den Aluminiumverbindern der Anschlagprofile Absicherung mittels einer Kontermutter,
aus Gründen der Stabilität sind gesteckte Verbindungen und Hohlrohre zu vermeiden,
für die Befestigung auf dem Boden sind außschließlich Edelstahl Teile zu verwenden, selbiges gilt auch für die wesentlichen Konstruktionsdetails der Trennwände
die Abdeckrosetten aus Edelstahl müssen sich
anheben lassen um eine einfache Reinigung zu
gewährleisten
Türen:
13 mm starke HPL-Vollkernplatten stumpf einschlagend.
alle Kanten umfräst, die Ecken im Radius von 2 mm abgerundet,
durchlaufende Dämpfungsgummi im Anschlagprofil zur
Geräuschdämpfung integriert,mit mit GUV konformem
Sicherheits-Fingerklemmschutz an der Bandseite.
Beschläge:
3 Stück 3-Rollen-Bänder (Ø 20 mm) je Tür,
die Bandbefestigung in den HPL-Türen muss materialgerecht in der Fläche der Türe erfolgen, um ein Spalten der Platte zu vermeiden,
Verschraubung in die verwindungssteifen Mehrkammerprofile mittels Edelstahl-Torx-Schrauben,
Je Tür ist ein Band mit eingebauter Feder zum Selbstschließen oder Selbstöffnen der Tür einzubauen,
Ausführung der Bandachse aus Edelstahl (Ø 8mm) und der Feder aus nichtrostendem Stahl
die Bandoberfläche aus Aluminium,
alle Türen der Schüler und Kita Anlagen mit durchlaufenden Fingerklemmschutz auf Band und Bandgegenseite,
Ein-Riegel-Schloss aus Zinkdruckguss mit massivem, nicht brennbarem Riegel,
Schlosskasten aus Voll-Aluminium,
Türknöpfe und Riegeloliven aus Edelstahl,
die Verriegelung der Kabine muss auf der Innenseite
durch eine farbliche Kennzeichnung ersichtlich sein.
Farben:
Wand- und Türenfarben gemäß Farbkarte des Herstellers nach Wahl des AG aus dem Katalog des AN,
Profile, Beschläge, Füße und Zubehör in der
gleichen durchgängigen Farbe nach Wahl des AG

## 79 WC-Trennwände

### Titel 10 WC-Trennwände Schule

**10.1 WC Trennwand,Front mit 2 Türen, 1 Trennwand**
WC Trennwandsystem
gem. Leitbeschreibung,
bestehend aus:
1 Front mit 2 Türen, Türbreite ca. 60 cm,
Gesamtbreite ca. 180 cm,
1 Trennwand, Breite: ca.152 cm,
gesamtes Element liefern und montieren,

WC Trennwand Raum  110 Herren WC, EG
  120 WC Mädchen, EG
  225 WC Jungen, 1.OG
  223 WC Mädchen, 1. OG

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Menge: 4,000 St

**10.2 WC Trennwand,Front mit 2 Türen, 1 Trennwand**
WC Trennwandsystem
wie Pos. zuvor,
jedoch:
1 Front mit 2 Türen, Türbreite ca. 60 cm,
Gesamtbreite ca. 217,5 cm,

WC Trennwand Raum  229 Damen WC, 1.OG
Menge: 1,000 St

**10.3 WC Trennwand,Front mit 3 Türen, 2 Trennwände**
WC Trennwandsystem
gem. Leitbeschreibung,
bestehend aus:
1 Front mit 3 Türen, Türbreite ca. 60 cm,
Gesamtbreite ca. 285 cm,
2 Trennwände, Breite: ca.152 cm,
gesamtes Element liefern und montieren,

WC Trennwand Raum  118 Jungen WC, EG

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Menge: 1,000 St

### Titel 20 WC-Trennwände Kita

**20.1 WC Trennwand,Front mit 3 Türen, 2 Trennwände,1Seitenwand**
WC Trennwandsystem
gem. Leitbeschreibung,
bestehend aus:
1 Front mit 3 Türen, Breite ca. 60 cm,
Gesamtbreite ca. 280 cm,
2 Trennwände, Breite ca.125 cm,
1 Seitenwand, Breite ca. 125 cm
Wandhöhe: 120 cm !
gesamtes Element liefern und montieren,

WC Trennwand Raum  149 WC Kita, EG

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Menge: 1,000 St

**20.2 WC Trennwand,Front mit 2 Türen,1Trennwand,2Seitenwände,**
WC Trennwandsystem
gem. Leitbeschreibung,
bestehend aus:
1 Front mit 2 Türen Breite ca. 60 cm,
Gesamtbreite ca. 182 cm,
1 Trennwand, Breite ca.120 cm,
1 Seitenwand, Breite ca. 125 cm
1 Seitenwand mit 1 Tür, Breite ca. 90 cm,
Gesamtbreite ca. 285 cm
Wandhöhe: 120 cm !
gesamtes Element liefern und montieren,

WC Trennwand Raum  142 WC Kita, EG

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Menge: 1,000 St

**20.3 Rollstuhlgerechte Tür, Mehrleistung**
Ausstattung einer Tür
in der Trennwandanlage der Pos. zuvor,
mit einer rollstuhlgerechten Zugangstür,
lichter Durchgang ≥ 90 cm,
als Mehrleistung zu Pos. zuvor
Menge: 1,000 St

**20.4 WC Trennwände an Wandschrägen anarbeiten, Mehrleistung**
Anarbeiten von WC Trennwänden
an schräge Wände,
als Mehrleistung zu Positionen zuvor,
Menge: 2,000 St

### Titel 30 Stundenlohnarbeiten

*Hinweis: ZtV: Stundenlohnarbeiten*
Müssen Arbeiten ausgeführt werden, die nicht im LV enthalten sind und für die kein Festpreis vereinbart ist, können Stundenlohnarbeiten nach schriftlicher Anordnung der örtlichen Bauüberwachung durchgeführt werden. Diese werden nach dem gültigen örtlichen Tariflohn abgerechnet. Dafür ist in den Positionen der Stundenlohnsatz einschl. aller Zuschläge aufzuführen (ohne Mehrwertsteuer).Tagelohn- bzw. Stundenlohnscheine sind täglich in 2facher Ausfertigung mit Namen und Berufsbezeichnung der Beschäftigten der örtlichen Bauleitung zur Anerkennung vorzulegen. Die Originale bleiben bei der Bauleitung, die Durchschriften sind der späteren Rechnung beizufügen. Verspätet vorgelegte Stundenbzw. Tagelohnzettel werden nicht anerkannt!
Die Abzeichnung auf der Baustelle geschieht grundsätzlich unter dem Vorbehalt der Nachprüfung der Angemessenheit des Aufwandes und ob die enthaltenen Leistungen nicht Haupt- oder Nebenleistungen des Auftrages sind. Polier-, Hilfspolier- und Meisterstunden dürfen nicht berechnet werden, ebenso werden für Arbeiten, die von Hilfskräften durchgeführt werden können, keine Facharbeiterstunden vergütet.

**30.1 Monteur/-in Stundenlohnarbeiten sämtliche Kosten/Zuschläge**
Stundenlohnarbeiten durch Monteur/-in
auf Anordnung des AG ausführen,
der Verrechnungssatz für die jeweilige Arbeitskraft umfasst sämtliche Aufwendungen wie Lohn- und Gehaltskosten, Lohn- und Gehaltsnebenkosten, Zuschläge, lohngebundene und lohnabhängige Kosten, sonstige Sozialkosten, Gemeinkosten, Wagnis und Gewinn.
Menge: 1,000 h
